# Siepenfriedhof-Grundpflegearbeiten 2026-2028
Angebotsaufforderung (GAEB DA XML 3.3, DA83)
Projekt: BÖ062251207
Währung: EUR
Eröffnung: 11.02.2026 10:15:00
Ende der Zuschlagsfrist: 12.03.2026
Erstellt mit: SOFTTECH GmbH / GXML Toolbox V3.3 R20230503, AVANTI pro 2025, 15.01.2026

## Vorbemerkung
Vorbemerkung

Bei den auszuführenden Arbeiten handelt es sich um die
gärtnerische Jahrespflege des Siepenfriedhofs,
Becksiepenstr. 14, 45138 Essen, für die Pflegeperiode
2026-2028.
Es soll ein 3-jähriger Pflegevertrag abgeschlossen
werden, d.h. bei zufriedenstellender Durchführung der
Pflegeleistung im Jahr 2026, erfolgt eine
Folgebeauftragung für das Jahr 2027 ohne
erneutes Ausschreibungsverfahren. Gleiches gilt für das
dritte Vertragsjahr.
Es besteht jedoch ein beidseitiges Kündigungsrecht bis
zum 01.11. des jeweiligen Pflegejahres.
Kündigungen müssen schriftlich erfolgen und spätestens
zum o.g. Datum bei dem zuständigen Sachbearbeiter
eingehen. Eine Kopie ist per Mail / Fax an die
Vergabestelle zu übermitteln (z.Hd. Frau Losch,
Mail: nadine.losch@gge.essen.de
Fax: 0201/88-67058).
Die Fristen für die Pflegegänge verschieben sich für
die folgenden Jahre um jeweils einen Tag nach vorne und
sind ebenso wie die Fristen des Erstbeauftragungsjahres
verbindlich vereinbart.
Die angebotenen Einheitspreise gelten über die gesamte
Laufzeit von drei Jahren.

Jeder durchgeführte Arbeitsvorgang ist spätestens am
folgenden Arbeitstag dem zuständigen Bauführer zu
melden und in das vorgesehene Formular einzutragen
(Formulare werden von Grün und Gruga kostenlos zur
Verfügung gestellt.)
Andernfalls kann die Arbeitsleistung nicht anerkannt
werden.

Zusätzliche Vertragsbedingungen für Arbeiten auf
Friedhöfen: Im Bereich von Grabstellen ist besondere
Sorgfalt erforderlich. Für Verunreinigungen durch
Schnittgut oder ähnliches, sowie für Beschädigungen an
Grabstellen und Friedhofseinrichtungen haftet der
Auftragnehmer und hat diese unverzüglich zu
beseitigen.

Während Beisetzungsfeierlichkeiten sind
geräuschverursachende Tätigkeiten vorübergehend
einzustellen.
Der Friedhof ist nur mit kleineren Fahrzeugen und
Maschinen befahrbar.
Bei den zu pflegenden Flächen handelt es sich
ausschließlich um Kleinflächen, die entsprechend nur
mit Kleingeräten bearbeitet werden können.

Ansprechpartner ist:
Herr Kröck
Fon: 0201/88-67605
Fax: 0201/88-67615
Mobil: 016092018635
Mail: stefan.kroeck@gge.essen.de

Vom Auftragnehmer verursachte Schäden an Wegen,
vegetationstechnischen oder sonstigen Einrichtungs-
oder Ausstattungsgegenständen sind von diesem auf
eigene Kosten wieder instandzusetzen.

Allgemeine Hinweise

Alle Leistungen umfassen die Lieferung der
dazugehörigen Stoffe und Bauteile einschließlich
abladen und lagern auf der Baustelle, wenn in der
Leistungsbeschreibung nichts anderes
vorgeschrieben ist, sowie die Verwertung bzw.
Deponierung
unter Anwendung des Kreislaufwirtschaftsgesetzes. Bei
der Angabe "entsorgen" oder "zur Deponie
transportieren" in einem Leistungstext ist immer die
Entrichtung der Deponiegebühren bzw. der
Verwertungskosten Leistungsbestandteil und bei der
Kalkulation der Einheitspreise zu berücksichtigen.
Auf abweichende Regelungen wird im Text ausdrücklich
hingewiesen.

Der Auftragnehmer hat die Leistung im eigenen Betrieb
auszuführen. Mit schriftlicher Zustimmung des
Auftraggebers darf er sie an Nachunternehmer
übertragen. Die Zustimmung ist nicht notwendig bei
Leistungen, auf die der Betrieb des Auftragnehmers
nicht eingerichtet ist (VOB/B § 4 Abs. 8).

## Pflegearbeiten
Datum: 15.01.2026
Freie Nummern: 01

### 09 Pflege

Freie Nummern: 01

#### 09.01 Unterhaltungspflege

Freie Nummern: 01

Vergabeeinheit: 920000

*Hinweis: Unterhaltungspflege*
Unterhaltungspflege
Anmerkung
Unterhaltungspflege gem. DIN 18919 durchführen.
Der Auftragnehmer erkennt die bei Grün und Gruga Essen vorliegenden Aufmaße an. Ergeben sich bei evtl. Nachprüfungen Differenzen von mehr als 5% je Objekt, so wird dies bei der Endabrechnung entsprechend berücksichtigt.
Wichtiger Hinweis: Die Pflegegänge müssen arbeitstäglich am Morgen der Durchführung mit Benennung der örtlichen Pflegestellen per Fax oder E-Mail der benannten Bauleitung des Auftraggebers gemeldet werden. Jeder durchgeführte Arbeitsvorgang ist spätestens am folgenden Arbeitstag dem zuständigen Bauleiter durch Tagesberichte zu belegen. Andernfalls kann die Arbeitsleistung nicht anerkannt werden.

Bei der Pflegebearbeitung anfallende Abfallmengen (gemischte Siedlungsabfälle), die über 1 m³ hinausgehen, können auf den Betriebshöfen der Pflegebetriebe in Containern des Auftraggebers entsorgt werden.

Es wird besonders darauf hingewiesen, dass bei Nichteinhaltung jeder Einzelfrist der Pflegegänge unverzüglich ein Mahnverfahren mit Fristsetzung gem.
§ 5 Nr. 4 VOB/B eingeleitet wird.
Nach fruchtlosem Ablauf der Frist wird gem. § 8 Nr. 3 VOB/B der Auftrag durch Grün und Gruga Essen entzogen und zu Lasten des Auftragnehmers durch einen Dritten ausgeführt.
Eine nachteilige Auswirkung auf zukünftige Auftragsvergaben kann in diesem Falle nicht ausgeschlossen werden.

Alle vom Auftragnehmer eingesetzten Maschinen müssen den technischen Vorschriften der Hersteller entsprechen. Die Handhabung der Maschinen ist dahingehend zu optimieren, dass Personen- und Sachschäden vermieden werden. Der Auftraggeber haftet nicht für Schäden, die der Auftragnehmer verursacht. Es gelten die Unfallverhütungsvorschriften.

*Hinweis: Pflegearbeiten Gehölz-, Stauden-, Rosen- und Sommerblumenflächen*
Pflegearbeiten Gehölz-, Stauden-, Sommerblumen- und Rosenflächen
Anmerkung
Unterhaltungsarbeiten als einmalige oder wiederkehrende Leistung/en gem. DIN 18919 und nach zeitlichen Vorgaben an Gehölz-, Stauden- Sommerblumen- und Rosenflächen wie folgt durchführen:
Flächen unter Schonung des Wurzelwerkes 3 cm tief lockern. Bei der Lockerung die oberirdischen Teile von Wildkräutern abtrennen. (Lockerung entfällt, wenn in der Leistungsposition nur Ausmähen verlangt wird)
Laub, Steine ab 5 cm Durchmesser, Unrat, Papier, Plastikmaterial, Scherben, Flaschen, Dosen, Fixerbesteck u.a. von den Flächen räumen.
Trockene, beschädigte und abgestorbene Pflanzenteile und Blüten sind mit scharfer Rosenschere glatt abzuschneiden. Bei Veredlungen Wildtriebe entfernen. Ebenso sind Stockaustriebe an Wurzelausläufern von Gehölzen zu entfernen.

Alle Gehölze bzw. Gehölzflächen sind 2 mal in der Vegetationsperiode (bei 5 Pflegegängen und mehr), zeitgleich mit dem 2. und 4. Pflegegang, um den Jahreszuwachs zurückzuschneiden, so dass ein einheitlich gepflegter Gesamteindruck entsteht. Bei höheren Gehölzen Rückschnitt des jährlichen Zuwachses bis 450 cm Höhe, (Lichtraumprofil) nur wenn dieser in den Verkehrsraum ragt. Diese Schnittarbeiten werden in einer gesonderten Leistungsposition erfasst. Wenn nur einmal Rückschnitt ausgeschrieben wird, so ist dieser Arbeitsgang in Absprache mit der Bauleitung in der Mitte der Vegetationsperiode durchzuführen.
Dabei muss der Schnitt beim Straßenbegleitgrün an den Rändern bis hinter den Bord-/Kantenstein bzw. die weißen Leitplatten geführt werden. Ebenso ist bei Gehölzflächen in Grünanlagen zu verfahren.
Bei Stauden entfällt der zweimalige Schnitt, vielmehr sind sie mit dem letzten Pflegegang einmal fachgerecht zurückzuschneiden. Laub ist gegebenenfalls vollständig zu entfernen.
Schnitt- und Räumungsgut geht in das Eigentum des Auftragnehmers über und ist sofort zu entsorgen.

Verkehrssicherheit

Die Verkehrsicherungsmaßnahmen sind gemäß
den "Richtlinien für die Sicherung von Arbeitsstellen an Straßen (RSA)" durchzuführen.
Hierfür notwendige Vorrichtungen (Absperrungen, Schutzgerüste, Beleuchtungen, Blenden, Schilder) sind zu erstellen, vorzuhalten und nach Abschluss der Arbeiten zu beseitigen.

Die Flussrinnen, Bordsteine inkl. Bordsteinfugen und Leitplatten inkl. Fugen sind bei jedem Pflegegang von Wildkraut freizuhalten. Schnitt- und Säuberungsgut geht in das Eigentum des Auftragnehmers über und ist sofort zu beseitigen.

Die Verwendung von chemischen Wildkräuterbekämpfungsmitteln wird ausdrücklich untersagt.

Pflegezeitpunkte bei
'2' Pflegegängen:
'1. Pflegegang 15.06.-26.06.2025
  2. Pflegegang 19.10.-30.10.2025'

**09.01.1120 Rückschnitt jährlicher Zuwachs bei Gehölzen 2 x.**
Flächiger Rückschnitt des jährlichen Zuwachses
bei bodendeckenden Gehölzen im Rahmen der Gehölzpflegegänge der Unterhaltungspflege. Der Rückschnitt hat zeitgleich mit dem 2. und 4. Gehölzpflegegang zu erfolgen. Bei höheren Gehölzen Rückschnitt des jährlichen Zuwachses bis 450 cm Höhe, wenn dieser in den Verkehrsraum ragt.
Anzahl der Arbeitsgänge: 2 mal
Das Schnittgut ist sofort zu beseitigen und zu entsorgen.
Bei weniger als 5 Pflegegängen sind die Schnittzeitpunkte mit der Bauleitung abzustimmen.
Menge: 7221,770 m²
Freie Nummern: 01

*Hinweis: Gehölzschnitt-Gehölzflächen auslichten*
Gehölzschnitt-Gehölzflächen auslichten
Anmerkung
Schnittmaßnahmen an Gehölzen jeglicher Art und Größe, der öffentlichen Grünanlagen (Friedhöfe, Sportanlagen, Straßenbegleitgrün o. a.) nach Angaben des AG gem.
DIN 18919 durchführen, so dass die natürlichen Wuchsformen der Pflanzen erhalten bleiben.
Zu den Schnittmaßnahmen zählen: Auslichtungs-, Verjüngungs-, Form-, Hecken- und Lichtraumprofilschnitt, sowie das Aufasten und das Schneiden von Wurzel- und Stammaustrieben.
Laden und Abtransport des Schnittgutes am Schnittag durchführen, wenn nichts anderes im Leistungsverzeichnis angegeben ist.
Formhecken mit gleichmäßiger, mindestens 15 %iger Verjüngung nach oben schneiden, ansonsten nach Angabe. In Hecken wachsende, rankende und windende Unkräuter entfernen und abtransportieren. Den Heckenfuß von Unrat säubern.
Erschwernisse durch Hanglage, Straßenverkehr, Freileitungen, Zäune oder andere Hindernisse werden nicht gesondert vergütet, wenn auf die Erschwernisse in dem Leistungs- bzw. Hinweistext, der Vorbemerkung oder den beigefügten Objektlisten ausdrücklich hingewiesen wird.

Pflegezeitpunkte:
'1. Pflegegang 15.06.-26.06.2025
  2. Pflegegang 19.10.-30.10.2025'

**09.01.2051 Sträucher und Heister verjüngen, Höhe: bis 400 cm.**
In der Grünfläche befindlichen
Sträucher und Heister, sollen verjüngt werden.
Rückschnitt auf Stockmaß.
Säuberung der Gehölzstreifen nach Rückschnitt.
(entfernen von Wildkräuter, Wildlingen, Laub und
Abfällen)
Das anfallende Schnittgut und der bei der Säuberung der
Gehölzstreifen anfallende Grün- und Siedlungsabfall
sind zu entsorgen.
Höhe der Pflanzung: bis bis 400 cm
Menge: 1200,000 m²
Freie Nummern: 01
Vergabeeinheit: 928357A0

**09.01.2070 Hecke 2 x formgerecht schneiden.**
Hecke formgerecht schneiden.
Heckenhöhe
: 'ca. 200' cm

Heckenbreite
: 'ca. 70-100' cm

Anzahl der Schnitte: 2 mal
Der Heckenschnitt ist fachgerecht, konisch, bis zum alten Holz durchzuführen.
Menge: 228,440 m
Freie Nummern: 01
Vergabeeinheit: 928201

#### 09.03 Mäharbeiten

Freie Nummern: 01

Vergabeeinheit: 940000

*Hinweis: Mäharbeiten*
Mäharbeiten
Anmerkung
Rasenpflegearbeiten gem. DIN 18919 "Unterhaltungspflege von Grünflächen" durchführen.
Der Auftragnehmer erkennt die bei Grün und Gruga Essen vorliegenden Aufmaße an. Ergeben sich bei evtl. Nachprüfungen Differenzen von mehr als 5% je Objekt, so wird dies bei der Endabrechnung entsprechend berücksichtigt.
Wichtiger Hinweis: Die Pflegegänge müssen arbeitstäglich am Morgen der Durchführung mit Benennung der örtlichen Pflegestellen per Fax oder E-Mail gemeldet werden. Jeder durchgeführte Arbeitsvorgang ist spätestens am folgenden Arbeitstag dem zuständigen Bauleiter durch Tagesberichte zu belegen. Andernfalls kann die Arbeitsleistung nicht anerkannt werden.

Bei der Pflegebearbeitung anfallende Abfallmengen (gemischte Siedlungsabfälle), die über 1 m³ hinausgehen, können auf den Betriebshöfen der Pflegebetriebe in Containern des Auftraggebers entsorgt werden.

Es wird besonders darauf hingewiesen, dass bei Nichteinhaltung jeder Einzelfrist der Pflegegänge unverzüglich ein Mahnverfahren mit Fristsetzung gem.
§ 5 Nr. 4 VOB/B eingeleitet wird.
Nach fruchtlosem Ablauf der Frist wird gem. § 8 Nr. 3 VOB/B der Auftrag durch Grün und Gruga Essen entzogen und zu Lasten des Auftragnehmers durch einen Dritten ausgeführt.
Eine nachteilige Auswirkung auf zukünftige Auftragsvergaben kann in diesem Falle nicht ausgeschlossen werden.

Rasen/Wiese mähen
Anmerkung
Rasen- oder Wiesenflächen nach Angabe des Auftraggebers mähen und dabei nachstehende Festlegungen nach
DIN 18919 beachten.

Wiesen-/Öko- und/oder Trockenrasenflächen:
Wuchshöhe: ca. 60-100 cm
Schnitthöhe: 5-7 cm
Gebrauchs- und Spielrasen:
Mindestwuchshöhe: 6 cm
Max. Wuchshöhe: 12 cm
Schnitthöhe: 3 cm
Parkplatzrasen:
Mindestwuchshöhe: 6 cm
Max. Wuchshöhe: 12 cm
Schnitthöhe: 4 cm
Zierrasen:
Mindestwuchshöhe: 4 cm
Max. Wuchshöhe: 7 cm
Schnitthöhe: 1-2 cm

Bei jedem Rasenschnitt sind die Flächen von Unrat wie Papier, Glas, Flaschen, Dosen, Fixerbesteck, Plastik- und Holzmaterialien sowie Laub und Steinen zu säubern.
Die angrenzenden Bord- und Randsteine, Plattenbänder, Pflasterkanten, Fließrinnen, Traufplatten an Gebäuden usw. sind einschließlich Fugen bei jedem Schnitt mit zu mähen und abzufegen.
Stockaustriebe an Wurzelausläufern von Gehölzen sind mit geeignetem Arbeitsgerät zu entfernen.

Bereiche, die durch das gewählte Mähgerät (z. B. Großflächenmäher) nicht bearbeitet werden können, weil sie schwer zugänglich sind (z. B. an Baumstämmen, unter Einfriedungen, in ungünstig geschnittenen Geländewinkeln, Versickerungsanlagen) müssen bei jedem Mähgang mit geeignetem Gerät (Handmäher, Freischneider etc.) nachgeschnitten werden.

Dabei sind baumschonende Verfahren anzuwenden, insbesondere bei der Verwendung von Freischneidern. Diese sollen nur mit weichem, flexiblem Faden ausgerüstet sein. Stammfußverletzungen können zum Totalverlust führen bzw. den Baum in seiner Gesundheit dauerhaft beeinträchtigen. In solchen Fällen wird der AN in Regress genommen.

Bestände von Zwiebelgewächsen sind bis zum vollständigen Abreifen zu umfahren und erst danach abzumähen.

Das gesamte Schnitt- und Säuberungsgut wird Eigentum des Auftragnehmers und ist sofort zu entsorgen, wenn in den Leistungspositionen nichts anderes gefordert ist.

Beschädigungen der Mähflächen durch Befahren mit ungeeigneten Geräten bzw. Fahrzeugen, insbesondere bei ungünstigen Wetterlagen, (z. B. deutliche Fahrspuren, aufgewühlte Erde) sind durch den AN unverzüglich fachgerecht in den Ausgangszustand zurück zu versetzen.

Alle vom Auftragnehmer eingesetzten Maschinen müssen den technischen Vorschriften der Hersteller entsprechen. Die Handhabung der Maschinen ist dahingehend zu optimieren, dass Personen- und Sachschäden vermieden werden. Der Auftraggeber haftet nicht für Schäden, die der Auftragnehmer verursacht. Es gelten die Unfallverhütungsvorschriften.

*Hinweis: Intensivrasenflächen*
Intensivrasenflächen
Anmerkung
Rasenflächen durch mehrmaligen Schnitt pflegen.

Insbesondere ist in der Zeit des Laubfalles
(ab Oktober) darauf zu achten:

-dass Laub vor dem Mähgang abzufegen und arbeitstäglich  zu entsorgen ist
-dass mit dem letzten Pflegegang das gesamte Laub aus  der zu bearbeitenden Fläche entfernt und entsorgt wird

Pflegezeitpunkte bei
'14' Pflegegängen:
'1. Pflegegang nach Absprache mit der zuständigen Bauleitung
  2. Pflegegang 07.04.-17.04.2025
  3. Pflegegang 04.05.-13.05.2025
  4. Pflegegang 26.05.-03.06.2025
  5. Pflegegang 15.06.-26.06.2025
  6. Pflegegang 06.07.-17.06.2025
  7. Pflegegang 27.07.-07.08.2025
  8. Pflegegang 17.08.-28.08.2025
  9. Pflegegang 07.09.-18.09.2025
10. Pflegegang 28.09.-09.10.2025
11. Pflegegang 19.10.-30.10.2025
12. Pflegegang 23.11.-11.12.2025
Die zwei nicht terminierten Pflegegänge sind nach Absprache mit der zuständigen Bauleitung auszuführen'

**09.03.2070 Rasenflächen 14 x mähen.**
Rasenflächen nach DIN 18919 mähen.
Anzahl der Arbeitsgänge: 14 mal
Das Schnittgut ist nach jedem Schnitt sofort zu entfernen.
Menge: 9622,840 m²
Freie Nummern: 01
Vergabeeinheit: 941225

#### 09.05 Reinigungsarbeiten

Freie Nummern: 01

Vergabeeinheit: 970000A0

*Hinweis: Platz-, Wege-, Treppen-, Fallschutz-, Sandspielflächen o.a. säubern*
Platz-, Wege-, Treppen-, Fallschutz-, Sandspielflächen o.a. säubern
Anmerkung
Generell sind in den nachfolgenden Leistungspositionen die Flächen immer von Unrat wie Papier, Glas, Flaschen, Dosen, Fixerbesteck, Plastik- und Holzmaterialien o.ä. sowie Laub und Steinen zu säubern.

Pflegezeitpunkte bei '5'
Pflegegängen:
'Säuberung Pos. 09.05.1050
1. Pflegegang 07.04.-17.04.2025
2. Pflegegang 04.05.-13.05.2025
3. Pflegegang 15.06.-26.06.2025
4. Pflegegang 27.07.-07.08.2025
5. Pflegegang 07.09.-18.09.2025

Laub Pos. 09.05.1090
1. Pflegegang 28.09.-09.10.2025
2. Pflegegang 26.10.-06.11.2025
3. Pflegegang 09.11.-20.11.2025
4. Pflegegang 23.11.-04.12.2025
5. Pflegegang 07.12.-18.12.2025'

**09.05.1050 Platz-/Wege-/Fallschutz-/Sandspielflächen jeglicher Art 5 x säubern.**
Platz, Wege-, Fallschutz-, Treppen-, Kies-oder Sandspielflächen jeglicher Art von Unkraut, Laub, Unrat o. a. säubern.
Das Säuberungsgut wird Eigentum des AN und ist unverzüglich zu entsorgen.
Anzahl der Arbeitsgänge: 5 mal
Flächenart: '1109,34 m² Asphalt; 1353,32 m² Pflaster;
2380,20 m²  Wassergebundene Wege, 1039,54 m² Platten,
1,43 m²; sonstige befestigte Flächen, 10,09 m² Mauer
bei wassergebundenen Wegen ist der Einsatz eines
Freischneiders zur Unkrautbeseitigung untersagt!'
Menge: 5893,900 m²
Freie Nummern: 01

**09.05.1090 Platz-/Wege-/Fallschutz-/Sandspielflächen 5 x von Laub befreien.**
Platz-, Wege-, Fallschutz-, Treppen-, Kies- oder Sandspielflächenflächen vollständig von Laub befreien. Laub laden und entsorgen.
Anzahl der Arbeitsgänge: 5 mal
Die Zeitpunkte werden von der zuständigen Bauleitung bekanntgegeben.
Flächenart: '1109,34 m² Asphalt; 1353,32 m² Pflaster;
2380,20 m²  Wassergebundene Wege, 1039,54 m² Platten,
1,43 m²; sonstige befestigte Flächen, 10,09 m² Mauer'
Menge: 5893,900 m²
Freie Nummern: 01

**09.05.1180 Entwässerungsrinne 6 x reinigen.**
Entwässerungsrinne jeglicher Art von Unkraut, Laub, Unrat o. a. säubern und anschließend inkl. des Kanalisationsanschlusses mit Wasser durchspülen.
Vorhandene Sinkkästen leeren.
Das Säuberungsgut wird Eigentum des AN und ist unverzüglich zu entsorgen.
Anzahl der Pflegegänge: 6 mal
Anzahl der Sinkkästen: '1'
Menge: 3,200 m
Freie Nummern: 01

**09.05.1210 Straßenabläufe 6 x reinigen.**
Straßenablauf jeglicher Art von Unkraut, Laub, Unrat o.a. säubern inkl. Leerung des Schlammfangeimers.
Das Säuberungsgut wird Eigentum des AN und ist unverzüglich zu entsorgen.
Anzahl der Pflegegänge: 6 mal
Menge: 32,000 St
Freie Nummern: 01
